# Muster-Leistungsbeschreibung
Leistungsbeschreibung (GAEB 90, DA81)
Währung: EUR

## SL TECH 4120
Datum: 16.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

*Hinweis*
SL Tech 4120 - Anforderungsbereiche &
Systemvorteile

Wahlweise rutschhemmender Oberfläche für die
Anforderungen gemäß der DIN EN 61340 5-1, der TRGS
727 und der
VDE 0100- 410, - 610, VDE 051-485-2 sowie DIN EN
62485-2

Anforderungsbereiche

- Automobilindustrie
- Rechenzentren
- Pharmaindustrie
- Elektronikindustrie
- Luftfahrtindustrie
- Halbleiterproduktion
- Batterieräume

Systemvorteile

- Statische Rissüberbrückung A 2 (> 0,25 mm)
- Reinraumzertifikat CSM
- Variable Rutschhemmung R 9/R 10
- Externe Ableitfähigkeitsprüfung bei 12 % & 25 %
- rel. Luftfeuchte
- Sichere ESD-Werte aufgrund mehrerer
- ESD-Komponenten
- VDE 0100 ? 410 geprüft bei 35 % rel. Luftfeuchte
- System-Brandklassenzertifizierung Bfl-s1
- Volumenleitfähig / Isotrop leitfähig
- Nonylphenol und Weichmacherfrei
- Sehr gute Reinigungsfähigkeit
- Prüfbericht zum Emissionsverhalten
- Physiologische Unbedenklichkeit
- Chemische und mechanische Beständigkeit
- Mittels PUR Aqua Top ESD auch matt verfügbar

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Korund- und/oder Diamantschleifen von Altbeschichtungen**
Untergrundvorbehandlung der vorhandenen,
festhaftenden Altbeschichtung durch Schleifen
mittels Tellerschleifmaschine mit geeignetem
Schleifwerkzeug (z. B. Korund- und/oder
Diamantschleifmittel) zur Erzielung eines sauberen
und tragfähigen Untergrundes, frei von
haftungsmindernden Schichten. Mittels
Industriestaubsauger ist der Untergrund staubfrei
herzustellen. Der Untergrund muss nach der
Untergrundvorbehandlung die geforderten Werte aus
den technischen Unterlagen des nachfolgenden
Beschichtungssystems aufweisen und zur
Beschichtung geeignet sein.
Einheit: m2

**00001.0004 Baustelle einrichten einschließlich Geräte**
Baustelle einrichten, An- und Abfuhr
aller benötigten Materialien, Geräte und
Maschinen. Räumen der Baustelle und
Wiederherstellung aller benutzten
Flächen in den ursprünglichen Zustand
einschließlich notwendiger
Zwischenreinigung.
Einheit: h

**00001.0005 Abklebearbeiten**
Zum Schutz vor Verschmutzungen sind
Türen, Fenster, Fußleisten, Maschinenfundamente,
Regale, Einrichtungsgegenstände mit geeignetem
Klebeband und Folie zu schützen.
Einheit: h

**00001.0006 Schutzmaßnahmen, Geräte abdecken**
Schutzmaßnahmen: Maschinen, Geräte,
Lagergüter und angrenzende Bauteile
abdecken. Bau von Absperrungen.
Einheit: h

**00001.0007 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0008 Rissverspachtelung 2K EP Bindemittel**
*** Bedarfsposition ohne GB
Oberflächenbündiges Verspachteln der
sanierten Rissverläufe mit einem
Spachtel bestehend aus 1 Gewichtsteil
 Epoxy BH 100, einem
transparenten, mechanisch hoch belastbaren,
zweikomponentigen Epoxydharz und bis zu
15 %  ADD TX Neu.

Verbrauch:
mind. 0,30 kg/m²  Epoxy BH 100 <0905>
anteilig ca. 5-10%  ADD TX Neu Neu (je nach Bedarf)
<0942>
Einheit: m

**00001.0009 Grundierung mit einem transparenten, lösemittelfreien 2-K EP-Bindemittel (CC)**
Grundieren der vorbereiteten, sauberen und
saugfähigen Betonflächen bis zur Sättigung mit
 Epoxy ST 100, einem
lösemittelfreien, transparenten, mechanisch
belastbaren, zweikomponentigen Epoxydharz.
Das Material wird in geeigneter Weise,
z. B. mit einem Gummischieber auf der
Fläche verteilt und sofort im Anschluss
mit einem Farbroller sorgfältig
durchgearbeitet.

Ist nicht gewährleistet, dass innerhalb
von 24 Std. weitergearbeitet werden
kann, so ist die noch frische
Grundierung gezielt abzustreuen oder vor
der nachfolgenden Beschichtungsmaßnahme
anzuschleifen.

Verbrauch:
mind. 0,30 kg/m²  Epoxy ST 100 <1160>
(je nach Saugfähigkeit/Porosität des Untergrundes)
Einheit: m2

**00001.0010 Egalisierung mit einem niederviskosen 2K EP-Bindemittel und Füllstoff (1:1)**
Egalisieren der vorbereiteten Flächen,
nach klebfreiem Erhärten der
vorangegangenen Schicht, mit einem
Ausgleichsspachtel, bestehend aus 1
Gewichtsteil Epoxy BH 100,
einem transparenten, mechanisch
 belastbaren, niedrigviskosen,
zweikomponentigen Epoxydharz und 1
Gewichtsteil Selectmix 01/03
(Körnung 0,09-0,25 mm). Das Material
wird in geeigneter Weise, z. B. mittels
gezahnten Gummischieber, Glätt- oder
Zahnkelle gleichmäßig auf der Fläche
aufgebracht, so dass eine glatte Fläche
entsteht. Anschließend wird die noch
frische Schicht mittels Stachelwalze
oder Farbroller nachgerollt. Die
Schichtdicke ist abhängig vom
Rauigkeitsprofil des Untergrundes.

Hinweis:
Ist nicht gewährleistet, dass innerhalb von 48
Std. weitergearbeitet werden kann, so ist die
frische Schicht gezielt abzustreuen mit Quarz
03/08 DF. In diesem Fall ist die Schicht nach
klebfreiem Erhärten mittels Tellerschleifmaschine
mit geeignetem Schleifwerkzeug zu schleifen, um
herausstehende Quarzsandspitzen zu brechen.

Verbrauch:
mind 0,50 kg/m² Remmers Epoxy ST 100 <1160>
mind 0,50 kg/m² Remmers Selectmix 01/03 <4405>
Einheit: m2

**00001.0011 Egalisierung mit einem transparenten 2K EP-Bindemittel und Sieblinie (1:1)**
*** Bedarfsposition ohne GB
Egalisieren der vorbereiteten Flächen, nach
klebfreiem Erhärten der vorangegangenen Schicht,
mit einemAusgleichsspachtel, bestehend aus 1
Gewichtsteil Epoxy ST 100, einem
lösemittelfreien, transparenten,
mechanisch hoch belastbaren, zweikomponentigen
Epoxydharz und 1 Gewichtsteil Selectmix SBL DF
(Körnung 0,09-0,25 mm). Das Material wird in
geeigneter Weise, z. B. Mittels gezahnten
Gummischieber, Glätt- oder
Zahnkelle gleichmäßig auf der Fläche aufgebracht,
so dass eine glatte Fläche entsteht. Anschließend
wird die nochfrische Schicht mittels Stachelwalze
oder Farbroller nachgerollt. Die Schichtdicke ist
abhängig vom Rauigkeitsprofil des Untergrundes.

Hinweis:
Ist nicht gewährleistet, dass innerhalb von 48
Std. weitergearbeitet werden kann, so ist die
frische Schicht gezielt abzustreuen mit Quarz
03/08 DF. In diesem Fall ist die Schicht nach
klebfreiem Erhärten mittels Tellerschleifmaschine
mit geeignetem Schleifwerkzeug zu schleifen, um
herausstehende Quarzsandspitzen zu brechen.

Verbrauch:
je mm Schichtdicke
mind, 0,85 kg/m² Remmers Epoxy ST 100
mind. 0,85 kg/m² Remmers Selektmix SBL DF <6751>
Einheit: m2

**00001.0012 Kupferlitze - selbstklebende Kupferbänder**
Liefern und herstellen einer Erdung für ableitfähige
bzw. ESD-fähige Beschichtungssysteme.

In Abhängigkeit der Flächegröße und -form
sind, nach klebfreiem Erhärten der
vorangegangenen Schicht, ausreichend
Erdungselemente bestehend aus Leitsets und Kupferlitze
aufzubringen. Es ist zu gewährleisten, dass kein Punkt
der Fläche mehr als 10 m von einem Erdungspunkt oder
einer damit verbundenen Kupferlitze entfernt ist.

Der Anschluss an den Potentialausgleich muss durch
einen autorisierten Fachbetrieb
erfolgen.

Verbrauch:
ca. 0,1-0,5 m/m² Remmers Kupferlitze
mind. 2-3 Remmers Leitsets je nach Raumabmessungen
Einheit: lfm

**00001.0013 Epoxy Conductive VDE**
In Abhängigkeit der Flächegröße und -form
sind, nach klebfreiem Erhärten der
vorangegangenen Schicht, ausreichend
Erdungselemente und ggfs. Kupferlitze
aufzubringen.

Aufbringen einer leitfähigen
Zwischenschicht, nach klebfreiem
Erhärten der vorangegangenen Schicht
jedoch innerhalb von 48 Std., aus Remmers
Epoxy Conductive VDE, einem wasseremulgierbaren,
gefüllten, elektrisch leitfähigen,
zweikomponentigen Epoxydharz. Das
Material wird in geeigneter Weise, z. B.
mit einem gezahnten Gummischieber
gleichmäßig auf der Fläche verteilt und
sofort im Anschluss mit einem Farbroller
sorgfältig nachgerollt.

Nach dem klebfreien Erhärten sollte ein
Leitfähigkeitsmessprotokoll unter Angabe der
Temperatur und rel. Luftfeuchtigkeit angefertigt
werden.

Verbrauch:
ca. 0,13 - 0,15 kg/m² Epoxy Conductive VDE <6703>
Einheit: m2

**00001.0014 Epoxy ESD Color 3 K als ESD-gerechte Beschichtung**
Beschichten der vorbereiteten Flächen,
nach klebfreiem Erhärten der
vorangegangenen Schicht jedoch innerhalb
von 48 Std., mit Remmers Epoxy ESD Color 3K,
einem lösemittelfreien, pigmentierten, chemisch
widerstandsfähigen, homogen leitfähigen,
dreikomponentigen Epoxydharzsystem für
mechanisch beanspruchte Flächen.
Das Material wird in geeigneter Weise,
z. B. mittels Glätt- oder Zahnkelle
gleichmäßig auf der Fläche verteilt und
sofort im Anschluss mit einer Stachelwalze
oder Schlingenwalze intensiv durchgearbeitet.

Hinweis:
für die stehende Verarbeitung mit der Zahnleiste
Nr. 55 ist ein Mindestverbrauch von 2,70 kg/m²
einzukalkulieren!!!

Verbrauch:
Verbrauch:
ca. 2,5 - 3,0 kg/m² je Remmers Epoxy ESD Color 3K
<6666, 6668>
Einheit: m2

**00001.0015 Einblasen von Struktur-/Mattierungsmittel**
*** Bedarfsposition ohne GB
Einblasen eines Struktur-/Mattierungsmittels
(Glimmer) zur Erzielung einer Rutschhemmung.

gewähltes Produkt oder gleichwertig:
Remmers Glimmer GHL 3/0

Anwendungsbereich:
Gezielte Einstreuung für Remmers-Bodenbeschichtungen
Eigenschaften:
- Oberflächen strukturierend
Produktkenndaten:
Korndichte 0,15 - 0,25 g/cm³
Körnung bis ca. 3 mm
Form Plättchenförmig
Anwendungsbeispiele Einstreumaterial
Zur gezielten Einstreuung gleichmäßig in die
geeignete, noch frische Remmers-Beschichtung
einstreuen.
Hinweis: Bei AS/ESD Systemen Deckungsgrad nach Angabe.
Verbrauch 0,01 - 0,075 kg/m²

Verbrauch:
ca. 0,02 kg/m² Remmers Glimmer GHL 3/0 <6742>
( < 20% Deckung)
Einheit: m2
